# A33 Reparatur Unfallschaden LSW 4218 705
Angebotsaufforderung (GAEB 90, DA83)
Vergabenummer: 230-26-0065
Währung: EUR
Auftraggeber: Autobahn GmbH des Bundes

## Unfallschaden, LSW A33 FR BI KM 19,658
Datum: 12.05.26

### Bereich 00 Ingenieurbauwerke

#### Abschnitt 00.01 Baustelleneinrichtung

**00.01.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**00.01.0002 Baustelle räumen Sämtl. LV-Abschn.**
StL-Nr. 21910111201
Baustelle von allen Geräten, Anlagen, Einrichtungen und
dgl. räumen. Benutzte Flächen und Wege entsprechend dem
ursprünglichen Zustand herrichten. Soweit nicht für
bestimmte Leistungen für das Räumen der Baustelle gesonderte Positionen im Leistungsverzeichnis enthalten
sind, gilt die Pauschale
für alle Leistungen sämtlicher Abschnitte des Leistungsverzeichnisses.
Menge: 1,000 Psch
Zuordnung: 101

**00.01.0003 Baubehelf herstellen**
Aufstandsfläche für Bau- und Hebegeräte herstellen.
Aufstandsfläche in unterschiedlichen Breiten je nach
Platzverhältnissen und Anforderungen im Zuge des
Baufeldes. Material und Ausführung nach Wahl des AN.
Sämtliche zur Verwendung kommenden Materialien bleiben
im Besitz des AN.
Die Aufstandsfläche kann auch für weitere Arbeiten im
Bauverlauf genutzt werden.
Baubehelf zurückbauen, sämtliches Material von der
Baustelle entfernen.
Gelände in den Ursprungszustand zurückversetzen.
Fläche ca. 200 m²
Menge: 1,000 Psch

#### Abschnitt 00.02 Verkehrsführung

*Hinweis*
Sperrung Standstreifen  A33 FR Bielefeld im Bereich
AS Schloß Neuhaus

**00.02.0001 Verk.sich. kürzerer Dauer durchf.*stat. Arbeitsst. bei Tageslicht*Anordnung n. Unt.**
StL-Nr. 22110513590199119
Verkehrssicherung an Arbeitsstellen von kürzerer Dauer
betriebsfertig aufbauen, vorhalten, warten, instand
setzen, betreiben und abbauen. Vorübergehende Verkehrssicherungsmaßnahmen durchführen.
Nach RSA, Regelplan ' in Anlehnung an D I1r, ohne
Gelbmarkierung, Anlage 1.'
Für stationäre Arbeitsstelle.
Länge des Arbeitsbereiches 'ca. 100 m '
Gesamtdauer der Verkehrsführung '6 bis 12 Std. '
Bei Tageslicht.
Verkehrsrechtliche Anordnung nach Unterlagen des AG
einholen und zugehörige Unterlagen erstellen. Erforderliche Ortsbesichtigungen zur Erstellung der Planunterlagen für die verkehrsrechtliche Anordnung durchführen.
Anfallende Gebühren 'sind einzurechnen. '
Menge: 4,000 St
Zuordnung: 105

*Hinweis*
Verkehrszeichen 123 jeweils an der Auffahrt und
Ausfahrt

**00.02.0002 Verkehrsschild aufb., abb., vorh.*Größe 3 Typ RA2*profilverstärkt Höhe 2,20 m*über 2 bis 7 Tage**
StL-Nr. 22110520893230402
Verkehrsschild aufbauen, vorhalten, warten, instand
setzen und abbauen. Aufstellvorrichtung nach statischen
Erfordernissen. Vorübergehende Verkehrssicherungsmaßnahmen durchführen. Die Kontrolle wird gesondert
vergütet.
Verkehrsschild 'Zeichen 123 '
Größe 3.
Retroreflektierend mit Folie Klasse RA2.
Schild = profilverstärkt.
Aufstellhöhe über der Verkehrsfläche = 2,20 m.
Einsatzzeit über 2 bis 7 Tage.
Menge: 2,000 St
Zuordnung: 105

**00.02.0003 Absp.g.,Warneinr. aufb.,abb.u.vorh. Leitkegel H 750mm*Typ RA2 über 2 bis 7 Tage**
StL-Nr. 22110541507200002
Absperrgerät oder Warneinrichtung betriebsfertig aufbauen, vorhalten, warten, instand setzen, betreiben und
abbauen. Vorübergehende Verkehrssicherungsmaßnahmen
durchführen. Die Kontrolle wird gesondert vergütet.
Leitkegel Höhe 750 mm.
Mit retroreflektierender Folie Klasse RA2.
Einsatzzeit über 2 bis 7 Tage.
Menge: 20,000 St
Zuordnung: 105

#### Abschnitt 00.03 Technische Bearbeitung

**00.03.0001 Bestandsvermessung herstellen (Höhenüberprüfung)**
Bestandsvermessung einschl. Aufmaß der vorhanden Höhen
 und Abmessungen der LSW- Elemente  durchführen.
Die Bestandsvermessung ist mit der Ausführungszeichnung
/ Unterlagen AG zu überprüfen und auf die weitere
Ausführung entsprechend anzupassen.
Menge: 1,000 Psch

**00.03.0002 Werkstattzeichnungen, Statik herstellen**
Werkstattzeichnungen (Schal- und Bewehrungsplan) für
Wandelement herstellen, Statik erstellen.
Werkstattzeichnungen und Statik in 5-facher
Ausfertigung dem AG zur Verfügung stellen.
Die Prüfung der Unterlagen erfolgt durch den AG.
Menge: 1,000 Psch

#### Abschnitt 00.04 Instandsetzung Lärmschutzwand

**00.04.0001 Lärmschutzwandsegment bergen, entsorgen**
Lärmschutzwand bergen
Lärmschutzwand nach Unterlagen des AG, Foto 1,2,3,4.
Abbauort=  BW 4218705, im Grünflächenbereich AS Schloß
Neuhaus.
Wandelement  aus Stahlbeton,  Vorsatzschale aus
Aluminium mit absorbierender Einlage, als mehrere
Teilsegmente und Einzelteile, Längen unterschiedlich
ca. bis 3 m.
Pfostenabstand = 6,00m.
Wandhöhe ca. 2,65 m.
LSW komplett aufnehmen, sämtliche aufgenommenen Teile
der Verwertung nach Wahl des AN zuführen.
Lärmschutzwandsegment liegt in mehreren Einzelteilen im
Grünflächenbereich.
Die Ausführung erfolgt hinter vorhandenen FRS, im
Grünflächenbereichbereich.
Erschwernisse sind einzukalkulieren.
Menge: 1,000 Stck

**00.04.0002 Wandelement für LSW einbauen Beton W*Pf.Abstand 6,00 m Höhe 2,00-4,00 m**
Wandelement für Lärmschutzwand entsprechend statischen
und konstruktiven Erfordernissen einschließlich erforderlicher Dämmung der Fugen einbauen. Wandelement nach
Unterlagen des AG, Anlage 1 und Anlage 3(beispielhaft)
ohne Türaussparung.
Einbauort Grünfläche hinter FRS
Wand inkl. Sockelelement, für Aluvorsatzschale,
hochabsorbierend
Wandelement aus Stahlbeton/Beton mit hohem Frost- und
Tausalzwiderstand und mit hohem Widerstand gegen starken chemischen Angriff.
Elementlänge für Pfostenachsabstand = 6,00 m.
Wandhöhe über 2,00 bis 4,00 m.
Menge: 16,000 m2
Zuordnung: 127

**00.04.0003 Schallabsorb. Wandbekleidung herst. Wand Stahlbeton*Hochabsorbierend Aluminium*Unterkonst. einb. Höhe 2,00-4,00 m**
Schallabsorbierende Wandbekleidung an Bauwerkswand entsprechend statischen und konstruktiven Erfordernissen
herstellen. Wandbekleidung nach Unterlagen des AG,
Anlage 4 (beispielhaft). Arbeitsgerüst auf-, um- und
abbauen sowie vorhalten.
Bauwerkswand aus Stahlbeton.
Wandbekleidung hochabsorbierend.
Material = Aluminium.
Unterkonstruktion einbauen.
Höhe der Bekleidung über 2,00 bis 4,00 m.
Für die Kalkulation ist zu berücksichtigen:
- inkl. Alu-Winkelschiene 60x60x2 mm, vorgebohrt.
Befestigung mit Schlagdübel M8 auf dem Wandsims alle 80
cm.
- Elemente oben geschlossen mittels Abschlussblech
- Abdichtung der ALU-Elemente im Bereich der Stützen
mit EPDM Dichtungsstreifen gem. ZTV-LSW
- Werkseitiger Korrosionsschutz gem. ZTV-LSW Ziff. 5.5
- Einbauort zwischen den Stahlbetonstützen
- Pfostenregelabstand ca. 6,00 m (Achsmaß), Passstücke
werden nicht gesondert vergütet
- Zusätzliche Sicherung der Elemente gem. ZTV-LSW
Ziff. 3.2
- Farbton gemäß Anlage: RAL 1001(Beige).
- Wandhöhe 1,95 bis 2,15 m
Menge: 13,000 m2
Zuordnung: 127

**00.04.0004 Abdeckung für LSW einbauen*BtNr.3.6.3,Syst.1**
Abdeckung für Lärmschutzwand entsprechend statischen
und
konstruktiven Erfordernissen, als Alu-Abdeckblech
Sattelprofil 3x gekantet, Dicke 1,5 mm einbauen, inkl.
Montageblech U 70x70 mm mit Auflagerschenkel 30 mm, RAL
1001 (Beige). Abdeckung nach Unterlagen des AG, Anlage
4.
Einbauort Grünfläche hinter FRS
Abdeckung aus Aluminium mit Korrosionsschutz nach ZTV-
ING, Teil 4, Abschnitt 3, Bauteil Nr. 3.6.3, Beschichtungssystem Nr.1.
Menge: 6,000 m
Zuordnung: 127

#### Abschnitt 00.05 Erdarbeiten

**00.05.0001 Oberboden abtragen und andecken Abtr.über 10-30cm Andeck. ü.15-25cm*Abrechng. Auftrag**
Oberboden ggf. einschließlich Vegetationsdecke abtragen
und profilgerecht wieder andecken einschließlich erforderlicher Zwischenlagerung auf Flächen nach Wahl des
AN.
Dicke des Abtrages über 10 bis 30 cm.
Andeckung vor und hinter LSW-Segment.
Dicke der Andeckung über 15 bis 25 cm.
Abrechnung nach Auftragsprofilen.
Menge: 5,000 m3

**00.05.0002 Schicht ohne Bindemittel aufnehmen, einbauen Abrechng. Abtrag**
Schicht ohne Bindemittel aufnehmen, einbauen
Schicht aus frostunempfindlichem Baustoff oder Baustoffgemisch.
Dicke 0,10 bis 0,50 m, Breite 0,50 bis 1,00 m
Fläche im Seitenstreifen unterhalb LSW.
Erschwernisse durch beengte Verhältnisse.
Baustoffgemisch Kies- Schotter- Kalksteingemisch
Baustoff  zwischenlagern auf Flächen des AN und vor
Versetzen der LSW  unterhalb der LSW wieder einbauen
und verdichten,
Abgerechnet wird nach Abtragsprofilen.
Menge: 5,000 m3

**00.05.0003 Frostschutzschicht herstellen KL. F.Einb. o. F.*0/45 Abrechng. Auftrag**
Frostschutzschicht herstellen.
In kleinen Flächen, Einbau ohne Fertiger.
Baustoffgemisch 0/45 aus nat. gebr.Mineralgemisch.
Einbaudicke 0,10m bis 0,50 m
Abrechnung nach Auftragsprofilen.
Menge: 5,000 m3

USt %: 19,00
